# Kühlebornweg, Haydn, Birkbusch
Angebotsaufforderung (GAEB DA XML 3.2, DA83)
Projekt: 013731
Währung: EUR
Auftraggeber: Covivio Berlin Prime SAS, c/o Covivio Immobilien GmbH, Essener Straße 66, 46047 Oberhausen, Deutschland, Ansprechpartner Mustermann, USt-IdNr. 12345; Debitorennummer: 11111
Erstellt mit: GXML Toolbox V3.3 R20230829, iTWO_64 V24.0.454, 03.12.2025

## BAUVORHABEN: Kühlebornweg 14 - 22, 12167 Berlin
BAUVORHABEN: Kühlebornweg 14 - 22, 12167 Berlin

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
GEWERK:  Fensterbauer
Angaben zum Bauwerk
60 Wohneinheiten mit ca. 268 Fenstern

Ausführungsort:
Wohnungen der Häuser Kühlebornweg 14 - 22

Weitere Gewerke die bei der Gesamtmodernisierung tätig sind:

Maler/Maurer (WDVS)
Schlosser
Elektriker (Steigestrangsanierung)

Vor Angebotsabgabe ist zwingend eine Ortsbesichtigung durchzuführen.

Ausführungszeitraum:
Baubeginn: 15.03.2026
Bauende:  30.09.2026
Die Arbeiten erfolgen in zwei Teilbauabschnitten
BA1.1 15.04.2026 - 15.06.2026
BA1.2 01.07.2026 - 30.09.2026
Terminierung für das Feinaufmaß sowie technische Klärung und Produktionstart kann schon vorher erfolgen, damit die Montagetermine nicht gefährdet werden.

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
Heiko Berends,
Tel.: +49 30 221821 845
E-Mail: heiko.berends@covivio.immo

## A) ALLGEMEINE VORBEMERKUNGEN
A) ALLGEMEINE VORBEMERKUNGEN
================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vorbemerkungen““ (A),
2. Die sich anschließenden ““Allgemeine technische Vorbemerkungen““ (B),
3. Die sich anschließenden ““Zusätzlichen technischen Vorbemerkungen““ (C),
4. Die ““Zusätzliche Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung des zuständigen Bauleiters, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B) ALLGEMEINE TECHNISCHE VORBEMERKUNGEN
B) ALLGEMEINE TECHNISCHE VORBEMERKUNGEN
=================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZUSÄTZLICHE TECHNISCHE VERTRAGSBEDINGUNGEN
C) ZUSÄTZLICHE TECHNISCHE VERTRAGSBEDINGUNGEN
========================================================

Technische Vorbemerkungen zu Kunststoff-Fenstern

Allgemeines
Ergänzend zu den Allgemeinen Vertragsbedingungen für die Ausführung von Bauleistungen (AVB) -VOB/B- und den Allgemeinen Technischen Vertragsbedingungen (ATV) -VOB/C- gelten die nachstehenden Ausführungen, einschließlich der aufgeführten Normen in den jeweils neuesten Fassungen. Hinsichtlich Fertigungszeichnungen und Maße (Vermessungsarbeiten) handelt es sich um Nebenleistungen gemäß ATV DIN 18299 Nr. 4.1 die, sofern nicht ausdrücklich anderweitig bestimmt, entsprechend in die Vertragspreise einzurechnen sind.

Angebotszeichnungen
Dem Leistungsverzeichnis beigefügte Fensterübersicht(en) dienen lediglich der Darstellung von Fensteraufteilung, Konstruktions- und  Öffnungsarten. Die tatsächlichen Fenstergrößen sind in jedem Fall vor der Fertigung an der jeweiligen Rohbausituation durch Aufmass zu prüfen. Soweit in den Positionsbeschreibungen keine Angaben zu Profilausbildung gemacht sind, können die zur Ermittlung der Profilausbildungen notwendigen Angaben (z.B. erforderliches Trägheitsmoment, horizontale Lasten etc.) der Fensterübersicht bzw. aus den Angaben zum Bauobjekt entnommen werden. Die den verschiedenen Positionen beigefügten Detailskizzen dienen lediglich als Anhalt für die Kalkulation und stellen eine mögliche Lösung dar. Andere Lösungen können angenommen werden, wenn sie die Anforderungen erfüllen. Abwandlungen gegenüber der gewünschten Anschlusssituation müssen klar hervorgehoben werden.

Recycling
Es werden nur Fenster-/Tür-Systeme berücksichtigt, die eine Entsorgung mit anschließendem Recycling gewährleisten. Altfenster und Profilreste müssen aufgearbeitet, stofflich getrennt und wiederverwertet werden. Ein Nachweis ist auf Verlangen der Bauleitung vorzulegen.

Fertigungszeichnungen
Zeichnungen zu veränderten Details der Fensterkonstruktion und der Anschlüsse zum Baukörper sind im Auftragsfalle auf Anforderung der Bauleitung rechtzeitig vorzulegen. Mit der Fertigung darf erst begonnen werden, wenn die Zeichnungen vom Bauherrn oder dessen Bevollmächtigten freigegeben sind. Ansonsten gelten die gewünschten Bauanschlussdetails.

Maße
Erforderliche Vermessungsarbeiten auf Basis bauseitiger Höhenbezugspunkte (Meterrisse) sind vom Auftragnehmer vor Beginn der Fertigung auszuführen. Liegen Rohbautoleranzen über den Vorgaben der DIN 18202, ist der Auftraggeber unverzüglich schriftlich zu informieren. Auf die grundsätzliche Prüf- und Hinweispflicht des Auftragnehmers gem. § 4 Nr. 3 VOB/B wird ausdrücklich hingewiesen. Bei den in den Einzelpositionen genannten Maße handelt es sich, wenn nicht anders beschrieben, um Rohbaumaße.

Gerüste
Alle für den Einbau der Fenster sowie für deren äußeren Abdichtungsarbeiten erforderlichen Gerüste werden bauseitig für die gesamte Bauzeit gestellt. Die Höhen der Arbeitslagen sowie die erforderlichen Abstände der Gerüste zum Baukörper sind mit der Bauleitung rechzeitig abzustimmen. Umbauarbeiten am Gerüst - soweit erforderlich - werden ausschließlich bauseits vorgenommen. Bei Benutzung der Gerüste sind die Vorschriften der Berufsgenossenschaft grundsätzlich zu berücksichtigen und - soweit erforderlich – die Bestimmungen der Bauaufsicht.

Anforderungen an die Fensterkonstruktion

Statische Anforderungen:
Die Fensterkonstruktionen, einschließlich deren Verbindungselementen, müssen alle planmäßig auf sie einwirkenden Kräfte aufnehmen können. Die Elemente sind statisch ausreichend so am Baukörper zu befestigen, dass alle auf sie planmäßig einwirkenden Kräfte in den Baukörper eingeleitet werden können. Ansatzpunkte für die Ermittlung der objektbezogenen Leistungsanforderungen auf Basis der örtlichen Windbelastung bezüglich Windwiderstandsfähigkeit, Schlagregendichtheit und Luftdurchlässigkeit sind der DIN 18055 „Kriterien für die Anwendung von Fenstern und Außentüren nach DIN EN 14351-1" zu entnehmen. Eine Krafteinwirkung aus dem Baukörper auf die Elemente darf nicht stattfinden.Unter den angenommenen Beanspruchungen darf sich die Rahmenkonstruktion zwischen zwei Auflagern nicht mehr als 1/200 der Länge bzw. max.15 mm für die gesamte Konstruktion durchbiegen (Mindestanforderung).Die planmäßigen Beanspruchungen sind gemäß nachfolgenden Regelwerken, in den jeweils neuesten Fassungen, anzunehmen: Zusätzliche Belastungen sind den Positionsbeschreibung bzw. den Angaben zum Bauobjekt zu entnehmen. Ein statischer Nachweis kann nach DIN EN 1991-1-4 / NA gefordert werden. Für Fensterelemente mit absturzsichernder Funktion gilt die DIN 18008-4 „Glas im Bauwesen – Bemessungs- und Konstruktionsregeln- Teil 4: Zusatzanforderungen an absturzsichernde VerglasungenEin gültiger Nachweis zur Ermittlung der Tragkraft von Kunststoff-Rahmensystemen (Glasfalzanschlag) nach DIN 18008-4 Anhang D „Nachweis der Stoßsicherheit von Lagerkonstruktionen" Punkt D.1.2 kann gefordert werden.Verglasungen sind, unter Berücksichtigung der wärme- und schallschutztechnischen Anforderungen, so zu wählen, dass eine Durchbiegung zwischen den Scheibenkanten von nicht mehr als L/300 der Länge, maximal jedoch 8 mm nicht überschritten wird. Vorgaben seitens Glashersteller sind zudem zu beachten.
Als Nachweise gelten Eignungsprüfungen nach RAL-RG 716 oder die Vorlage der entsprechenden Systemprüfungen des Profilsystemgebers. Ansonsten ist ein Prüfbericht eines anerkannten Prüfinstitutes für die Maximalgrößen in Abhängigkeit der Farbe von den angebotenen Fenster- und Türöffnungsarten vorzulegen.

Bauphysikalische Anforderungen:

Anforderungen an den Wärme- und Feuchtigkeitsschutz:
Für die Anforderungen an den Wärme- und Feuchtigkeitsschutz gelten:
- Gebäudeenergiegesetz (GEG)
- DIN 4108 "Wärmeschutz im Hochbau"
- Richtlinien der Bauregelliste A
- DIN EN ISO 10077 "Wärmetechnisches Verhalten von Fenstern, Türen und Abschlüssen /  Berechnung des Wärmedurchgangskoeffizienten"
- Die Einwirkung von Schlagregen und Tauwasser ist so zu begrenzen, dass Schäden (z.B. unzulässige Minderung des Wärmeschutzes) vermieden werden.

Anforderungen an den Schallschutz:
Für die Anforderungen an den Schallschutz gelten:
- DIN 4109 "Schallschutz im Hochbau" in der jeweils neuesten Fassung.
- VDI-Richtlinie 2719 "Schalldämmung von Fenstern" in der jeweils neuesten Fassung.

Gefordert wird für die Elemente ein Schalldämm-Maß von: Rw ≥ 47 dB
Abweichende Rw - Werte sind den Positionsübersichten zu entnehmen.  Die Anschlüsse zwischen Fenstern und Baukörper sind unter Beachtung der Anforderungen an die Schalldämmung der Fenster auszubilden. Horizontal oder schräg angeordneten Blechflächen die der Bewitterung ausgesetzt sind (z.B. vorgehängte Bleche, Fensterbänke, usw.) sind zu entdröhnen. Es wird eine rückseitige Antidröhn-Beschichtung von ca. 2/3 der gesamten Ausladungsfläche gefordert. Dies ist in die Vertragspreise mit einzurechnen. Bei senkrechten Blechflächen ist eine Anti- Dröhnbeschichtung nur dann einzurechnen, wenn diesbezüglich in der Leistungsbeschreibung eine entsprechende Forderung enthalten ist.

Werkstoffe

Kunststoffe
Fensterprofile aus Hart- PVC
Die verwendete hochschlagzähe weichmacherfreie Hart- PVC Formmasse muss mindestens folgende Anforderungen erfüllen:
- Vicat- Erweichungstemperatur VST/B50, nach DIN EN ISO 306: 75°C
- Kerbschlagzähigkeit nach Charpy, nach DIN EN ISO 179, 1eA: 20 kJ/m²
- Elastizitätsmodul: Biegemodul Ef DIN EN ISO 178 bzw. Zugmodul Et DIN EN ISO 5271-3: 2200 N/mm2
- Stabilitätszeit ist, nach DIN 53381-1 bzw. DIN EN ISO 182-2 > 30 min)
- Klassifizierung zum Brandverhalten: Nach DIN EN 13501-1: Klasse E
- Chemikalienbeständigkeit: Nach DIN 8061 (Beiblatt 1) beständig gegen im Umfeld des Fensters bzw. Rollladenkastens eingesetzte Baumaterialien (wie Kalk, Zement, usw.).

Metallteile

Aluminium
Für die Anforderungen an Aluminium gilt:
- DIN 1748 bei Strangpressprofilen
- DIN EN 485 bei Blechen und Bändern

Stahl
Alle Stahlteile, die nach dem Einbau nicht mehr zugänglich sind, müssen verzinkt werden. Bauteile aus Stähle sind an Flächen, die nach dem Einbau zugänglich bleiben, entsprechend DIN 18360 gegen Korrosion zu schützen. Die Wandstärken der Stahlaussteifungen müssen mindestens 1,5 mm betragen. Zusammenbau unterschiedlicher Metalle Beim Zusammenbau unterschiedlicher Metalle ist die elektrochemische Spannungsreihe zu beachten. Metalle mit unterschiedlichem Spannungspotenzial sind durch geeignete Isolierzwischenlagen so zu trennen, dass keine Kontaktkorrosion und keine anderen ungünstigen Beeinflussungen auftreten können.

Dichtprofile
Alle Dichtungen, die der Außenwitterung ausgesetzt sind, müssen den Güte- und Prüfbestimmungen für Kunststoff-Fenster RAL- GZ 716 entsprechen. Dies gilt auch für APTK (EPDM) Dichtungen Alle Dichtprofile müssen mit den angrenzenden Stoffen (z.B. Rahmenprofile und den Anstrichen) verträglich sein.

Tauwasserbleitung der Fensterkonstruktionen
Blendrahmenentwässerung: Eventuell anfallendes Tauwasser im Falzbereich muss unmittelbar und kontrolliert nach außen abgeführt werden können. Hierzu sind bei allen Fensteröffnungsarten in den unteren Blendrahmen- / Riegelquerstücke Entwässerungsöffnungen vorzusehen. Die Entwässerung erfolgt grundsätzlich über die Vorkammer wahlweise nach außen (sichtbar) oder nach unten (verdecktliegend) und wird durch Auslauföffnungen (Schlitze 28 x 5 mm und in Ausnahmefällen Bohrungen 8 mm) sichergestellt. Die Entwässerungsanordnung ist gemäß der jeweiligen Systembeschreibung durchzuführen. Entwässerungsöffnungen durch Verstärkungskammern sind nicht zulässig. Es muss eine rücklaufsichere Falzentwässerung gegeben sein.Glasfalzentwässerung:Aufgrund der Garantiebedingungen der Isolierglashersteller muss der Glasfalz bei Verglasung mit dichtstofffreiem Falzgrund Öffnungen zum Feuchtigkeitsausgleich haben und mit den Angaben der Systembeschreibung übereinstimmen. Die Belüftungs- / Entwässerungsöffnungen müssen die Mindestabmessungen aufweisen (Schlitze 28 x 5 mm und in Ausnahmefällen Bohrungen 8 mm).

Verstärkung der Fensterprofile
Alle Aussteifungen müssen aus verzinktem Stahl der Güte DX 51 D+Z 275 N A sein und eine Mindestwandstärke von 1,5 mm aufweisen.

Profileckverbindung der Fensterkonstruktion
Eckverbindungen sind im Stumpfschweißverfahren herzustellen. Die Bruchgrenze bei Belastung der Eckverbindung darf die in der Systembeschreibung für jedes Profil genannten Werte nicht unterschreiten. Für andere Rahmenverbindungen ist die Eignung nachzuweisen. Die Rahmenverbindungen müssen eine ausreichende Festigkeit, Steifigkeit und Dichtheit aufweisen. Die Festigkeit der Rahmenverbindungen muss den Anforderungen der RAL-GZ 695 sowie der RAL-GZ 716 entsprechen. Für geschweißte Rahmen aus PVC-Profilen gilt die Richtlinie DVS 2207 Teil 25. Für mechanische Verbindungen ist die Eignung nachzuweisen. Dieser Nachweis hat nach der ift- Richtlinie FE-06/1 "Prüfung von mechanischen und stumpf geschweißten T-Verbindungen bei Kunststofffenstern" zu erfolgen. Zusätzlich müssen die mitgeltenden Normen und Regelwerke der RAL-GZ 716 erfüllt sein.

Falzdichtungen
Die Falzdichtungen in den Dichtungsebenen zwischen Flügel- und Blendrahmen sind einheitlich umlaufend in einer Ebene einzubauen. Alternativ sind auch eckverschweißte Lösungen zugelassen, sofern diese dauerhaft dicht gegen Wind und Wasser verbunden sind. Es muss die Möglichkeit bestehen, die Dichtprofile leicht auswechseln zu können. Die Entwässerungsrinne muss so groß bemessen sein, dass eine bequeme und ungehinderte Reinigungsmöglichkeit gewährleistet ist. Es muss die Möglichkeit bestehen, bei den Dichtungsprofilen zwischen schwarz und grau wählen zu können.

Beschläge
Beschläge müssen den Anforderungen der EN 13126 entsprechen und den zu erwartenden Belastungen ausgebildet sein. Die Beschlagsteile müssen nachjustierbar sein, die verwendeten Werkstoffe gegen Korrosion geschützt sein. Für den Einbau sind die Vorgaben der jeweiligen Beschlagshersteller und Systemgebern zu beachten. Eine dauerhafte, sowie sichere Befestigung aller Beschlagsteile ist sicherzustellen. Die Möglichkeit zur Wartung und ggf. einen Austausch der Beschläge muss gegeben sein. Ecklager bei Drehkippbeschlägen müssen den Flügel bei jeder Flügelstellung sicher führen, auch wenn der Fensterflügel durch eine Windböe plötzlich aufgestoßen wird. Falls keine besonderen Schutzmaßnahmen, wie z.B. Fehlbediendungssperren oder Vorrichtungen einer besonderen Öffnungsfolge zu Ausführung kommen, muss sichergestellt werden, dass der Flügel bei einer Fehlbedienung nicht absacken kann. Der Fensterflügel muss sich im eingebauten Zustand um mindesten 90° öffnen lassen, sofern die baulichen Situationen dies zulassen.

Die Bedienhöhen der Fenstergriffe sind in Absprache mit dem Auftraggeber festzulegen. Innerhalb eines Raumes sind diese - soweit möglich - einheitlich auszuführen. Es kommen folgende Fenstergriffe zur Ausführung:

- Standardgriff, weiß

Abweichende Ausführungen sind den Positionsbeschreibungen zu entnehmen.Bei Kippflügeln und Oberlichtflügeln sind, soweit in den Positionsbeschreibungen nicht anders angegeben, grundsätzlich zusätzliche Fang- und Putzscheren vorzusehen.Sämtliche Benutzerinformationen, insbesondere zu Wartung- und Pflegearbeiten, sind entsprechend den Forderungen der jeweiligen Landesbauordnungen und dem Produkthaftungsgesetz spätestens mit der Schlussrechnung unaufgefordert an den Auftraggeber zur Weiterleitung an den Nutzer zu übergeben.

Verglasung

Glasdicken
Die Glasdicken sind unter Berücksichtigung der im Punkt „Anforderungen an die Fensterkonstruktion / Statische Anforderungen“ angegebenen Belastungen zu ermitteln. Falls zusätzliche Belastungen (z.B. Schneelast bei Überkopfverglasung, usw.) zu berücksichtigen sind, oder der Einbau von Sondergläsern erforderlich ist, wird in den einzelnen Positionen / Positionsansichten darauf hingewiesen.

Glaseinbau und Verklotzung
Bei den Verglasungsarbeiten ist die DIN 18361 "Verglasungsarbeiten", sowie die Vorschriften der Isolierglashersteller sowie die "Verglasungsrichtlinie" des Instituts des Glaserhandwerks zu beachten. Bei Sonderverglasung sind auf Wunsch Muster vorzulegen. Es werden nur Systeme zugelassen, deren als Hohlkammer ausgebildeter Glasfalzüberschlag eine Höhe von mind. 20 mm hat. Die Höhe wird ab der Oberkante Klotzauflagefläche gemessen. Die Trag- und Distanzklötze sind entsprechend der Flügelöffnungsart nach den "Verklotzungsrichtlinien" des Instituts des Glaserhandwerks für Verglasungstechnik und Fensterbau (IHG) Hadamar auszuführen. Grundsätzlich dürfen keine Holzklötze, gleich welcher Art, verwendet werden. In Frage kommen nur Klötze aus weichmacherfreien Kunststoffen wie z.B. Nylon, Hart- PVC, Polystyrol u.a. Die tragenden Klötze müssen 80 mm bis 100 mm lang sein und sollen den Scheibenrand auf jeder Seite 2 mm überragen.

Glashalteleisten
Über die Glashalteleisten ist bei vorgefertigten Dichtprofilen über die gesamte Länge ein gleichmäßiger Anpressdruck sicherzustellen. Die Glashalteleisten sind in den Ecken dicht zu stoßen und müssen jederzeit austauschbar sein. Die Angaben des Systemgebers sind einzuhalten.

Einbau der Fenster
Die Planung und Ausführung der Baukörperanschlüsse nach den anerkannten Regeln der Technik auszuführen. Die Anschlussausbildung muss den Anforderungen aus dem Wärme-, Schall- und Feuchtigkeitsschutz erfüllen. Dabei sind folgende Vorschriften in den jeweils neuesten Fassungen einzuhalten:
- DIN 4108 Beiblatt 2
- DIN 4108-7
- Gebäudeenergiegesetz (GEG) in der jeweils neuesten Fassung
- aktuelle Richtlinie "Leitfaden zur Montage" von der RAL-Gütegemeinschaft Fenster und Haustüren

Befestigung der Fenster
Das Eigengewicht der Fenster- bzw. Türelemente sind über druckfeste Unterkonstruktionen (wie z.B. Tragklötze) in das Bauwerk einzuleiten. Die jeweiligen Unterkonstruktionen müssen so angeordnet werden, dass sowohl die inneren als auch die äußeren Elementabdichtungen ohne jegliche Unterbrechung ausgeführt werden können. Beim Einbau der Fenster ist darauf zu achten, dass die Verankerungen / Unterkonstruktionen:
- die Kräfte aus Fenstern und Fensterwänden einwandfrei auf den Baukörper übertragen
- die Bewegungen, sowohl aus thermischen Belastungen der Fenster und Fensterelemente als auch aus die zu erwartenden Formänderungen des Baukörpers aufnehmen können
- gegen verschieben gesichert werden.
- die Funktion der Abdichtungen nicht beeinträchtigt werden

Durch den Einbau von Rollladenkästen darf die Standfestigkeit von Fensterelementen nicht beeinträchtigt werden. Falls aufgrund des Rollladenkastens keine ausreichende Befestigung des oberen Blendrahmens erfolgen kann, muss der Blendrahmen durch geeignete Maßnahmen (z.B. zusätzliche waagrechte Stahlrohraussteifungen) entsprechend standsicher ausgebildet werden. Die Revisionsöffnung für die Rollladenkästen muss sich trotz dieser Zusatzmaßnahmen ungehindert öffnen lassen.

Abdichtung zum Baukörper
Die Anschlüsse zum Baukörper müssen den bauphysikalischen Anforderungen gerecht werden, d.h. die Anforderungen aus Wärmeschutz, Feuchtigkeitsschutz, Schalldämmung und Fugenbewegung sind zu beachten. Raumseitige Abdichtungen sind dampfdiffusionsdicht ausgeführt werden. Diese müssen somit verhindern, dass Feuchtigkeit zwischen Rahmen und Wand eindringen kann. Die außenseitige Abdichtung muss schlagregendicht ausgeführt sein und einen Dampfdruckausgleich zur Außenseite ermöglichen.Bei Abdichtungsarbeiten von Anschlussfugen mit elastischen Dichtstoffen sind die Vorgaben der DIN 18540 sinngemäß anzuwenden. Dies hat Gültigkeit sowohl für die konstruktive Fugenausbildung, als auch für die zulässige Gesamtverformung des Dichtstoffes.

Dichtsysteme
Vorkomprimierte Fugendichtbänder, imprägnierte Dichtbänder aus Schaumkunststoff für äußere und innere Abdichtungen. Die jeweiligen Herstellervorschriften sind zu beachten. Es dürfen nur nach DIN 18542 geprüfte und klassifizierte Systeme eingesetzt werden. Im Außenbereich sind Dichtbänder der Beanspruchungsgruppe 1 (BG1) zugelassen. Dichtbänder der BG2 dürfen nur vor direkter Sonnenbestrahlung geschützt eingesetzt werden. Bei der Verarbeitung sind die Verarbeitungsrichtlinien der jeweiligen Hersteller zu beachten.

Bauabdichtungsfolien
Bauabdichtungsfolien müssen in ihrer Eigenschaft dem Verwendungszweck und der DIN 18195 entsprechen. Sie dürfen nach DIN 52452 keine aggressiven Bestandteile beinhalten und müssen mit den angrenzenden Baustoffen (z.B. PVC Blendrahmen, Aluminium und den Anstrichen) verträglich sein. Dichtfolien müssen alterungsbeständig und - soweit sie direkten Witterungseinflüssen ausgesetzt sind - gegen diese beständig sein. Wird die Bauabdichtungsfolie verklebt, so müssen die Klebeflächen frei von Verunreinigungen und Fremdstoffen sein. Zur Wahrung der Funktionsfähigkeit sind sie mechanisch zu sichern. PVC-Profile dürfen nicht mit bitumenhaltigen Stoffen in Verbindung kommen, es dürfen nur kaltverschweißbare Folien verwendet werden. Die Angaben des Herstellers sind zu beachten.

Elastische Dichtstoffe
Bei der Abdichtung von Anschlussfugen mit spritzbaren Dichtstoffen gilt weiter die DIN 18540 und DIN 18545-2 sowie die jeweiligen Herstellervorschriften. Bei der Festlegung der Fugenbreite ist die zulässige Gesamtverformung zu berücksichtigen. Bei der Ausführung ist eine Zweiflankenhaftung sicherzustellen. Hierzu ist ein nichtsaugendes, geschlossenzelliges Hinterfüllmaterial zu verwenden. Weitere Hinweise zum Stand der Technik sind dem IVD- Merkblatt Nr. 9 "Dichtstoffe in der Anschlussfuge für Fenster und Außentüren - Grundlagen für Planung und Ausführung" zu entnehmen.Für andere Dichtsysteme muss die Eignung gemäß ift - Richtlinie MO-01/1 "Baukörperanschluss von Fenstern; Teil 1 Verfahren zur Ermittlung der Gebrauchstauglichkeit von Abdichtungssystemen" nachgewiesen werden.Die Montagerichtlinien / Anwendungshinweise der Hersteller sind zu beachten.

Verglasungen / Paneele

Verglasung
Es folgt die Beschreibung der für die Ausführung geplanten Verglasungen. In den einzelnen Positionsbeschreibungen der Elemente werden dann jeweils nur noch die folgenden Kurzbezeichnungen des zum Einsatz kommenden Glases genannt:

 3-fach Verglasung

Anforderungen an die Verglasung

 Wärmedurchgangskoeffizient Ug = 0.7 W/m²K
 LichttransmissionTL = 74 %
 Gesamtenergiedurchlassg = 52 %
 Schalldämm-MaßRw = 32 db
 Gesamtdickeca.36 mm

Paneelausfachungen
Für die Lieferung und den Einbau von Ausfachungen gilt sinngemäß die im Abschnitt Glas/Verglasung näher beschriebene Regelung. Die in der nachfolgenden Beschreibung der Paneele gemachten Angaben zu den einzusetzenden Werkstoffen und deren Querschnitt sind formale Mindestanforderungen. Die vorgegebenen Stoffe sind vom Auftragnehmer auf ihre Eignung für den vorgesehenen Verwendungszweck zu prüfen. Die in den Technischen Vorbemerkungen gemachten Angaben zum Wärmeschutz, sowie die für diese Bereiche geltenden DIN-Normen sind zu berücksichtigen. Der Dämmkern der Paneele ist in jedem Fall in druckfester Ausführung und/oder mit einem druckfesten Umleimer auszuführen. Kommt als Dämmkern Mineralwolle zur Ausführung, so ist diese in stehender Faser und mit zusätzlicher mechanischer Sicherung gegen Absacken zu verarbeiten. Die beschriebenen Paneele müssen nach dem Stand der Technik ausgebildet sein. Durch konstruktive Maßnahmen muss verhindert werden, dass eine Durchfeuchtung sowie eine mechanische Zerstörung des Dämmstoffes eintritt. Eine Verformung der Oberflächen ist durch einen möglichen Druckausgleich zu vermeiden.

## Zusätzliche Technische Vertragsbedingungen
Zusätzliche Technische Vertragsbedingungen

Diese Vorbemerkungen sind ZUSÄTZLICHE TECHNISCHE VERTRAGSBEDINGUNGEN - ZTV.Sie sind als solche Bestandteil der Leistungsbeschreibung und werden wesentlicher Vertragsbestandteil. Ergänzend zu behördlichen Auflagen wie zum Beispiel aus Landesbauordnungen, Arbeitsstättenrichtlinien etc., zur VOB und zu den allgemeinen Vertragsbedingungen gelten die nachstehenden Ausführungen einschließlich der angeführten Normen, sowie die DIN-Bestimmungen und Richtlinien des Institutes für Fenstertechnik e.V. in Rosenheim.
Die nachfolgenden Leistungsdefinitionen bestimmen die vertraglich geschuldete Leistung des Auftragnehmers.Der Bieter bestätigt, dass die nachfolgend aufgeführten Lohnsätze unter Beachtung der preisrechtlichen Vorschriften ermittelt sind und die üblichen Berechnungsmerkmale bereits vollständig beinhalten. Sätze und Preise gelten für die gesamte Bauzeit. Sämtliche Preise sind Nettopreise. .
Der Auftragnehmer ist verpflichtet, bei nicht vertragsgemäßer Lieferung, die im Leistungsverzeichnis angeführte Qualität ohne besondere Vergütung nachzuarbeiten und die hierzu notwenigen Ausbesserungen auf eigene Rechnung vorzunehmen. Dies umfasst auch die Ersatzleistung bei Fenstern und Türen und sonstigen Elementen, sofern sich diese nach dem Versetzen so verziehen, dass sie nicht oder nur mangelhaft schließen. Der Auftragnehmer hat bis zur Abnahme seiner Leistungen diese gegen Beschädigungen zu schützen. Die Beweisführung für Beschädigungen durch Dritte obliegt dem Auftragnehmer.

Die nachfolgenden allgemeinen Technischen Vertragsbedingungen erläutern den Leistungsumfang des Leistungsverzeichnisses:
- das Fertigen, Liefern und Montieren der Fenster-/Tür-Elemente.
Die in der Ausschreibung, dem Leistungsverzeichnis, den Planungs- und Kalkulationsunterlagen des Auftraggebers angegebenen und geforderten Produkte, Systeme und Konstruktionen in entsprechenden Qualitäten sind unbedingt einzusetzen.Alle statischen Fragen, Konstruktionsvorschläge wie Mauerwerksanschlüsse, Glasmaße, Angaben über größtmögliche Flügelgrößen und zulässige Gewichte bzw. Fenster- und Türhöhen und dergleichen, sind vom Bieter alleinverantwortlich zu ermitteln.Die Achsen von Pfosten, Riegeln, Kopplungen oder Sprossen, die Höhen der Griffoliven und sonstiger Bedienelemente ab OKFF sowie die Drehrichtung der Flügel hat der Auftragnehmer vor Fertigungsbeginn mit dem Auftraggeber abzustimmen.Nebenleistungen des Auftragnehmers ohne besondere Vergütung sind zusätzlich: Maßaufnahme, Anfertigung der erforderlichen Genehmigungs- und Ausführungszeichnungen einschließlich Abrechnung der Arbeiten.Beförderung aller Stoffe und Bauteile bis zu den Einbaustellen.Schutz und Sicherheitsmaßnahmen, soweit sie im Rahmen der eigenen Leistungen erforderlich sind.

Zeichnungen
Die dem Leistungsverzeichnis beigefügten Konstruktionsansichten dienen als Anhalt für die Kalkulation.Aus den Ansichtszeichnungen sind Fensteraufteilung, Konstruktions- und Öffnungsarten ersichtlich.Soweit in der Positionsbeschreibung keine Angaben über Profilausbildung gemacht sind, können die zur Ermittlung der Profilausbildung notwendigen Angaben (z.B. erforderliches Trägheitsmoment, horizontale Lasten etc.) empirisch und aus den Angaben zum Bauobjekt entnommen werden.

Fertigungsunterlagen
Zeichnungen zu Details der Fensterkonstruktion und der Anschlüsse zum Baukörper sind im Auftragsfalle auf Anforderung der Bauleitung ohne besondere Vergütung rechtzeitig vorzulegen.Dem Angebot sind vollständige, gültige und aussagefähige Prüfberichte, Material- bzw. Produktdatenblätter der einzelnen Materialien und Baugruppen/-teile mit Herstellerangaben u. a. für Profile, Glas, Beschläge, Bedienelemente (Oliven) usw. beizufügen. Bei auftretenden Zweifeln und in allen Fällen außergewöhnlicher Belastung ist es erforderlich, zusätzliche Details, Anschlüsse usw. durch Zeichnungen darzulegen und ggf. statische Berechnungen durch den Statiker prüfen zu lassen.Hat der Auftragnehmern Bedenken gegen die vorgesehene Art der Ausführung, die Güte der vom Auftraggeber gelieferten Stoffe und Bauteile oder die Leistungen anderer Unternehmer, so hat er sie der Bauleitung unverzüglich (möglichst vor Beginn der Arbeiten) schriftlich mitzuteilen.

Maßangaben
Maße sind am Objekt zu überprüfen. Alle Maßangaben der Titelpositionen sind lichte Öffnungsmaße.

## 271 ISO-Fenster
Datum: 03.12.2025

*Hinweis: Erklärung Fenster Typen*
Erklärung Fenster Typen:
Darstellung schematisch, die genauen Aufteilung und Maße sind dem Bestand anzupassen bzw,. mit der Bauleitung abzustimmen.

Typ 1 - Küche

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
Typ 1r - Küche mit Rollladen

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
Typ 2 - Bad
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
Typ 2r - Bad mit Rollladen
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
Typ 3a - Balkontür Blockfenster links
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
Typ 3b - Balkon Blockfenster rechts
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
Typ4 - Balkon 2flg. Blockfenster links
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
Typ 5r Loggia mit Rollladen
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
Typ 6 - Loggia mit Blockfenstern

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
Typ 6r - Loggia mit Blockfenstern und Rollläden

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
Typ 7 - 2flg. - Fenster

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
Typ 7r - 2flg. - Fenster mit Rollladen

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
Typ 8 - 3flg. - Fenster
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
Typ 8r - 3flg. - Fenster mit Rollladen

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
Typ 9 - 4flg. Fenster

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
Typ 10 - 2 flg. TRH-Fenster

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
Typ 11 - 2flg. TRH-Fenster

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
Typ 12 - 2-flg. TRH-Fenster

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
Typ 13 - 2-flg. TRH-Fenster

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
Typ 14 - 2-flg. TRH-Fenster

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
Typ 15 - 2flg. TRH-Fenster

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
### Bereich 1 Fenstererneuerung

#### Abschnitt 1.1 Bestandsaufnahme

**1.1.10 Bestandsqualität der Fenster / HET**
sämtliche in den Wohnungen  / Treppenhäusern
befindlichen Fenster und Hauseingangstüren hinsichtlich
des notwendigen Instandhaltungsbedarfs und des
bestehenden U-Werts begutachten, ermitteln und protokollieren
Abrechnung pro Wohnung / Treppenhaus
Menge: 1,000 pau

#### Abschnitt 1.2 Baustelleneinrichtung

**1.2.10 Baustelleneinrichtung für die Leistungen des AN**
Einrichten, Vorhalten, Unterhalten und Räumen der
Baustelle für die im nachfolgenen Leistungsverzeichnis beschriebenen Arbeiten.
Die Baustelleneinrichtung beinhaltet insbesondere
alle erforderlichen Bauzäune sowie Absperrungen
zur Verkehrssicherung (insbesondere Einrichtung,
Vorhaltung
und Beräumung derHalteverbotszone öffentliches
Straßenlandes
nach VRAO, Förder- und Transportanlagen, Geräte,
Werkzeuge,
Mannschaftsunterkünfte, Lagerräume, Zufahrten, Schutz
vor Unfallgefahren, Witterungseinflüssen sowie
Diebstahl von Arbeitsgerät.
Menge: 1,000 pau

**1.2.15 Vorhaltung Baustelleneinrichtung**
Vorhaltung zur Vorposition Baustelleneinrichtung
Menge: 48,000 Wo

**1.2.20 Sanitäre Anlage**
Aufstellen, Vorhalten und wieder Entfernen eines
Chemikalienklosetts mit Waschgelegenheit nach
Vorschrift der Arbeitsstättenverordnung, Paragraph 45.
Menge: 1,000 pau

**1.2.25 Vorhaltung Sanitäre Anlage**
Vorhaltung zur Vorposition Sanitäre Anlage
Menge: 48,000 Wo

**1.2.30 Wasch - und -WC-Container**
*** Bedarfsposition ohne GB
Wasch- und WC-Container, liefern,
aufstellen, vorhalten und wieder abbauen
und abtransportieren
Maße: 6.058 mm x 2.438 mm x 2.800 mm
Rauminnenhöhe: 2.500 mm
Strom-Anschluss: 32 A CEE, 400 V
Sanitär-Anschluss: Frischwasser 3/4", Abwasser DN 100
· 4 WC + 4 Urinale + 3 Waschplätze
· Elektrische Beheizung
· Beleuchtung und Elektroinstallation
Vorhaltezeit: gesamte Bauzeit
Menge: 1,000 St

**1.2.40 Bauwasseranschluss**
*** Bedarfsposition ohne GB
Beauftragung eines Sanitärfachbetriebes zur
Herstellung, Vorhaltung und Demontage eines
Bauwasseranschlusses incl. Verbrauchsmessung.
Vorhaltezeit: gesamte Bauzeit
Menge: 1,000 pau

**1.2.50 Baustromanschluss**
*** Bedarfsposition ohne GB
Beauftragung eines Elektrofachbetriebes zur
Herstellung, Vorhaltung und Demontage eines
für die einzusetzenden Maschinen geeigneten
Stromanschlusses incl. Verbrauchsmessung.
Vorhaltezeit: gesamte Bauzeit
Menge: 1,000 pau

#### Abschnitt 1.3 Demontage und Entsorgung Bestands-Holzfenster

**1.3.10 Demontage Fenster Typ 1 - ca. 1100x1620**
Demontage Fenster Typ 1 - ca. 1100x1620
Bestandsholz Doppelkasten Fenster inkl Anschlus-,Verbinds-,Befestigungsteile vortsichtig demontieren und zum Container bzw. Fahrzeug befördern. Inkl. fachgerechter Entsorgung und Nachweis über Wiegeschein
Menge: 53,000 Stk

**1.3.20 Demontage Fenster Typ 1r - ca. 1100x1620**
Wie vor jedoch
Demontage Fenster Typ 1r - ca. 1100x1620 zzgl Rollladenkasten
Bestandsholz Doppelkasten Fenster mit Rollladenkasten
Menge: 2,000 Stk

**1.3.30 Demontage Fenster Typ 2 - ca. 720x1220**
Wie vor jedoch
Demontage Fenster Typ 2 - ca. 720x1220
Bestandsholz Doppelkasten Fenster
Menge: 56,000 Stk

**1.3.40 Demontage Fenster Typ 2r - ca. 720x1220**
Wie vor jedoch
Demontage Fenster Typ 2r - ca. 720x1220 zzgl Rollladenkasten
Bestandsholz Doppelkasten Fenster mit Rollladenkasten
Menge: 20,000 Stk

**1.3.50 Demontage Fenster Typ 3a - ca. 1650x2370/1620**
Wie vor jedoch
Demontage Fenster Typ 3a - ca. 1650x2370/1620
Bestandsholz Doppelkasten Fenster
Menge: 15,000 Stk

**1.3.60 Demontage Fenster Typ 3b - ca. 1650x2370/1620**
Wie vor jedoch
Demontage Fenster Typ 3b - ca. 1650x2370/1620
Bestandsholz Doppelkasten Fenster
Menge: 12,000 Stk

**1.3.70 Demontage Fenster Typ 4 - ca. 2160x2370/1620**
Wie vor jedoch
Demontage Fenster Typ 4 - ca. 2160x2370/1620
Bestandsholz Doppelkasten Fenster
Menge: 4,000 Stk

**1.3.80 Demontage Fenster Typ 5r - ca.1080x2370**
Wie vor jedoch
Demontage Fenster Typ 5r - ca.1080x2370 zzgl Rollladenkasten
Bestandsholz Doppelkasten Fenster mit Rollladenkasten
Menge: 8,000 Stk

**1.3.90 Demontage Fenster Typ 6 - ca. 2140x1500/2370**
Wie vor jedoch
Demontage Fenster Typ 6 - ca. 2140x1500/2370
Bestandsholz Doppelkasten Fenster
Menge: 9,000 Stk

**1.3.100 Demontage Fenster Typ 6r - ca. 2140x1500/2370**
Wie vor jedoch
Demontage Fenster Typ 6r - ca. 2140x1500/2370 zzgl Rollladenkasten
Bestandsholz Doppelkasten Fenster mit Rollladenkasten
Menge: 3,000 Stk

**1.3.110 Demontage Fenster Typ 7 - ca. 1080x1620**
Wie vor jedoch
Demontage Fenster Typ 7 - ca. 1080x1620
Bestandsholz Doppelkasten Fenster
Menge: 45,000 Stk

**1.3.120 Demontage Fenster Typ7r - ca. 1080x1620**
Wie vor jedoch
Demontage Fenster Typ7r - ca. 1080x1620 zzgl Rollladenkasten
Bestandsholz Doppelkasten Fenster mit Rollladenkasten
Menge: 1,000 Stk

**1.3.130 Demontage Fenster Typ 8 - ca. 1700x1620**
Wie vor jedoch
Demontage Fenster Typ 8 - ca. 1700x1620
Bestandsholz Doppelkasten Fenster
Menge: 17,000 Stk

**1.3.140 Demontage Fenster Typ 8r - ca. 1700x1620**
Wie vor jedoch
Demontage Fenster Typ 8r - ca. 1700x1620 zzgl Rollladenkasten
Bestandsholz Doppelkasten Fenster mit Rollladenkasten
Menge: 8,000 Stk

**1.3.150 Demontage Fenster Typ 9 - ca. 2160x1620**
Wie vor jedoch
Demontage Fenster Typ 9 - ca. 2160x1620
Bestandsholz Doppelkasten Fenster
Menge: 8,000 Stk

**1.3.155 Demontage Fenster Typ 10 - ca. 1100x800**
Wie vor jedoch
Demontage Fenster Typ 10 - ca. 1100x800
Bestandsholz Einfachfenster
Menge: 4,000 Stk

**1.3.157 Demontage Fenster Typ 11 - ca. 1100x1620**
Wie vor jedoch
Demontage Fenster Typ 11 - ca. 1100x1620
Bestandsholz Einfachfenster
Menge: 12,000 Stk

**1.3.158 Demontage Fenster Typ 12 - ca. 1100x500**
Wie vor jedoch
Demontage Fenster Typ 12 - ca. 1100x500
Bestandsholz Einfachfenster
Menge: 4,000 Stk

**1.3.159 Demontage Fenster Typ 13 - ca. 1450x750**
Wie vor jedoch
Demontage Fenster Typ 13 - ca. 1450x750
Bestandsholz Einfachfenster
Menge: 1,000 Stk

**1.3.160 Demontage Fenster Typ 14 - ca. 1450x1620**
Wie vor jedoch
Demontage Fenster Typ 14 - ca. 1450x1620
Bestandsholz Einfachfenster
Menge: 3,000 Stk

**1.3.165 Demontage Fenster Typ 15 - ca. 1450x500**
Wie vor jedoch
Demontage Fenster Typ 15 - ca. 1450x500
Bestandsholz Einfachfenster
Menge: 1,000 Stk

**1.3.170 Ausbau und fachgerechte Entsorgung der Innenfensterbänke**
Ausbau und fachgerechte Entsorgung der Innenfensterbank

Schadhafte Holz- oder Werzalitfensterbänke, sämtlicher Breiten, ausbauen, abfahren und fachgerecht entsorgen
Menge: 280,000 lfm

**1.3.180 Demontage und Entsorgung der Absturzsicherung, Metall**
Demontage und Entsorgung der Absturzsicherung, Metall
Fachgerechte Demontage und Entsorgung der Absturzsicherung
aus Metall, inkl. aller erforderlichen Nebenarbeiten. Die Demontage
ist ohne Beschädigung der angrenzenden Bauteile vorzunehmen.

Hinweis: Nicht alle Fenster haben eine Absturzstange als
Absturzsicherung.
Menge: 50,000 m

#### Abschnitt 1.4 Fenster

*Hinweis: Leitbeschreibung Fenster*
Leitbeschreibung Kunststofffenster
Leitbeschreibung Fensterelement mit Rahmen aus Kunststoff, einschl. Scheibenisolierverglasung
und kompletten Beschlägen, liefern und montieren.
Gesamtabmessungen B x H: siehe Position
Befestigungsuntergrund: MW
Form: rechteckig
Rahmenoberflächen Blend- und Flügelrahmen: endbehandelt, einfarbig u. coextrudiert.
Wetter- und raumseitig: RAL 9016, weiß

Blendrahmenverbreiterung: bis 100mm
Fensterbankanschlussprofil: 30mm
Fensterbank: Holzwerkstofffensterbank in weiß,
Ausladung bis 350mm

Lüfter: Jedes Fenster erhält ein Paar Fensterfalzlüfter
gem. beiliegendem Lüftungskonzept

Die Rahmen- und Profilstärken sind so zu wählen, das ein Glasverlust <10% zum Bestand gewährleistet wird.

Anforderungen Wärmeschutz Fensterelement gemäß DIN EN ISO 10077‑1, DIN V 4108‑4:
Uw ≤ 1,30 W/(m²·K), Gesamtenergiedurchlassgrad g = 0,60
Der Uf‑Wert ist so zu wählen, dass der Uw‑Grenzwert eingehalten wird. Dabei darf Uf maximal 1,10 W/(m²·K) betragen, sofern damit Uw ≤ 1,30 W/(m²·K) erreicht wird.
Die Fenster sind gütegesichert gemäß den Richtlinien RAL‑RG 716/1 und RAL‑GZ 716/1 auszuführen..
Die Montagerichtlinien der "RAL-Gütegemeinschaft Fenster" sind bei der Montage einzuhalten.
Ziel der Ausschreibung ist es in der Fensterposition die Mehrkosten von dem GEG Standard zu der BEG -förderfähigkeit über die Zulageposition darzustellen.

Anforderungen Schallschutz / Fensterelement:
Schallschutzklasse 2 nach VDI-Richtlinie 2719
Schalldämmmaß im Prüfstand Rw >= 32 dB

Anforderungen Einbruchhemmung:
Fenster ohne RC-Klassifizierung; Rollladenkasten in Anlehnung an RC3 mit Hochschiebesicherung und Sicherheitsverhakung des Rollladenpanzers.
Verstärkte Führungsschienen und Endleisten.

Teilung: siehe Position
Funktion: siehe Position
Genaue Elemententeilung in Anlehnung Bestand.

Fensterprofil:
Mehrkammerprofil aus Kunststoff mit statisch-konstruktiv erforderlichen sendzimirverzinkten
Stahlverstärkungen, flächenversetzte Ausführung mit zweifach abgeschrägter Glasleiste.

Material Kunststoff:
Kunststoffprofile auf Basis eines weichmacherfreien, hochschlagzähen Polyvinylchlorids (PVC-U).
Bestehend entweder vollständig aus Frischmaterial oder aus einem Recyclatkern, wenn dieser in
coextrusion hergestellt und umlaufend durch PVC-U Frischmaterial abgedeckt ist.
Die Formmasse für Frischmaterial muss in den Materialeigenschaften mindestens dem Typ ISO
1163-PVC-U, EDLP,082-25-T23, entsprechen.

Metallteile zur Aussteifung:
Einschließlich aller statisch-konstruktiv erforderlicher Aussteifungen aus sendzimirverzinktem Stahl,
mit einer Mindestwandstärke t = 1,5 mm.
Güte der Stahlprofile entspricht den Bezeichnungen DX51D+Z150-NA. Es gelten hierfür die
Normen DIN EN 10327, DIN EN 10162 und für Toleranzen DIN EN 10143.

Dichtungen:
Ausführung mit drei Dichtungsebenen, systemgerecht mit vom Hersteller zugelassenen
Dichtungen.
Blend- Flügelrahmenfalze müssen nach Vorschrift entwässert, Glasfalze zusätzlich belüftet werden.
Entwässerungsschlitze müssen min. 6 x 30 mm groß und entsprechend den Richtlinien angeordnet
sein.
Ein Öffnen der Verstärkungskammer ist nicht zulässig. Entwässerungsöffnungen in den
Sichtflächen sollen durch PVC-Kappen abgedeckt werden.

Rahmenverbindungen:
Bei geschweißten Rahmenverbindungen muss die Nahtgüte der Eck- und T-Stöße den Werten der
RAL-Gütebestimmungen entsprechen. Eckverbindungen sind im Press-Stumpf-Schweißverfahren
herzustellen.
Gehrungen müssen der Scheibenlast und den funktionellen Belastungen dauerhaft standhalten.
Bei Riegel und Pfosten sind einwandfreie abdichtende Schraubverbindungen zugelassen.

Profilabmessungen:
Bautiefe je nach System und statisch-konstruktiven Erfordernissen. Profilansichtsbreiten gemäß
Planung.

Rahmenverbreiterungen:
Fensterelement mit vierseitig umlaufenden Rahmenverbreiterungen, nach statisch-konstruktiven
Erfordernissen.
Mit äußerem und raumseitigem Bankanschlussprofil
(raumseitig vorgerichtet für die Aufnahme einer bauseitigen Werzalit-Fensterbank)
wetterseitig vorgerichtet für die Aufnahme einer bauseitigen Alublechfensterbank
Profilstärken, Profiltiefen und Stahlverstärkungen nach technischem Erfordernis.
Befestigung und Lastabtrag nach Wahl des AN unter Berücksichtigung der technischen sowie
statisch-konstruktiven Anforderungen.

Lage des Fensterelementes:
In der Rohbauleibung gem. Bestand
Hinweis: Die gesamte Fassade erhält ein WDVS mit Putz, Dämmung d=16 cm bzw.  Leibungsdämmung d=3cm

Anforderungen Verglasung:
Ug-Wert nach technischer Erfordernis, um den Uw-Wert von max. = 1,3 W/m2K zu erreichen, 0,95W/m2K über die Zulageposition.
Energiedurchlassgrad g-Wert nach EN 410 : 0,5
Verglasung für beschriebene Schallschutzklasse

Abstandshalter als thermisch verbesserte Abstandshalter, die das Kriterium der DIN 4108-4:2004-7
Anhang C für einen thermisch verbesserten Randverbund zu erfüllen (warme Kante).

Wetterseitige und raumseitige Abdichtung mit nach RAL zugelassenem Kombi-Dichtband, Breite
des Kombi-Dichtbandes entsprechend der Tiefe des Fensterblendrahmens, Material imprägnierter
PU-Schaum, als Fugendichtungsband für die gleichzeitige innere und äußere Abdichtung von
Fensterfugen mit gleichzeitiger Dämmung. Außenseite schlagregendicht und
dampfdiffussionsoffen.

Fenstergriffe:
Hersteller in Anlehnung an Hoppe, Typ Amsterdam

Eine Verringerung der Glasfläche von über 10% ist zu vermeiden.

Angebotenes Fabrikat Fenster:
..........................................
vom Bieter einzutragen

Angebotenes Fabrikat Fenstergriff:
..........................................
vom Bieter einzutragen

**1.4.10 Typ 1- 2-tlg. Kunststoff Element ca. 110 x 162 cm**
Fensterelement gemäß Leitbeschreibung liefern und einbauen.
Typ1 - 2-tlg. Kunststoff Element ca. 110 x 162 cm

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Größe  ca. 1100 mm x 1800 mm Außenmaß
  1100 mm x 1620 mm Rahmenaußenmaß
Beschlag Dreh-Kipp rechts (Feld: 1)
  Fest im Rahmen (Feld: 2)
Griffhöhe: 622.5 mm

Teilungsmaße horizontal350mm
Menge: 55,000 St

**1.4.20 als Zulage Aufsatzrolladenkasten**
als Zulage zur Vorposition Lieferung und Montage inkl Aufsatzrollladenkasten.
PVC Panzer in grau mit Gurtsystem
Menge: 2,000 St

**1.4.30 Zulage 3-fach Verglasung zur Vorposition, BEG**
verbesserte Ausführung zum GEG gem. Vorbemerkungen. Uw-Wert von max. 0,95 W/m²K, modernes Rahmensystem  mit 3-fach ISO-Glas (Ug 0,6 W/m²K), Warme-Kante
Menge: 55,000 St

**1.4.40 Beiputz und Malerarbeiten innen**
Die innenseitige Leibung nach erfolgtem Fenstereinbau
instand setzen.
Lieferung und Einbau von Eckschutzschienen im Bereich
der demontierten Fenster incl. fachgerechtem Einputzen.
Beschädigte Stellen fachgerecht beseitigen und beiputzen.

Nach erfolgten Beiputzarbeiten die betroffenen kompletten Wandflächen an den vorgefundenen Bestand anpassen, inkl. Material, Terminierungen, allen erforderlichen Vor- und Nebenarbeiten
Menge: 240,000 lfm

**1.4.50 Typ 2- 1-tlg. Kunststoff Element ca. 72 x 162 cm**
Fensterelement gemäß Leitbeschreibung liefern und einbauen.
Typ 2 1-tlg. Kunststoff Element ca. 72 x 162 cm

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
Größe  720 mm x 1220 mm
Beschlag Dreh-Kipp links
Griffhöhe: 610 mmm
Glassart: Satinato
Menge: 58,000 St

**1.4.60 als Zulage Aufsatzrolladenkasten**
als Zulage zur Vorposition lieferung und Montage inkl Aufsatzrollladenkasten.
PVC Panzer in weiß mit Gurtsystem
Menge: 2,000 St

**1.4.70 Zulage 3-fach Verglasung zur Vorposition, BEG**
verbesserte Ausführung zum GEG gem. Vorbemerkungen. Uw-Wert von max. 0,95 W/m²K, modernes Rahmensystem  mit 3-fach ISO-Glas (Ug 0,6 W/m²K), Warme-Kante
Menge: 58,000 St

**1.4.80 Beiputz und Malerarbeiten innen**
Die innenseitige Leibung nach erfolgtem Fenstereinbau
instand setzen.
Lieferung und Einbau von Eckschutzschienen im Bereich
der demontierten Fenster incl. fachgerechtem Einputzen.
Beschädigte Stellen fachgerecht beseitigen und beiputzen.

Nach erfolgten Beiputzarbeiten die betroffenen kompletten Wandflächen an den vorgefundenen Bestand anpassen, inkl. Material, Terminierungen, allen erforderlichen Vor- und Nebenarbeiten
Menge: 230,000 lfm

**1.4.90 Typ 3a- Gekoppeltes Element Blockfenster li 165 x 237 cm**
Fensterelement gemäß Leitbeschreibung liefern und einbauen.
Typ 3a - Gekoppeltes Element Blockfenster li 165 x 237 cm

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
Bezeichnung[1] 1-teiliges Fenster
Größe  1650 mm x 2370 mm Außenmaß
  540.8 mm x 1600 mm Rahmenaußenmaß
Beschlag  Dreh-Kipp links
Griffhöhe:  800 mm

Bezeichnung[2] 2-teilige Fenstertür
Größe  1650 mm x 2370 mm Außenmaß
  1090.8 mm x 2370 mm Rahmenaußenmaß
Beschlag  Stulp Bedarfsflügel links (Feld: 1)
  Stulp Arbeitsflügel Dreh-Kipp rechts (Feld: 2)
Griffhöhe:  1185 mm
Zubehör  Wetterschenkel [außen]
Farbe :  E6/EV1 silber eloxiert
BodenschwelleBodenschwelle
Teilungsmaße vertikal1100mm
ElementverbindungssytemeKopplung (1)
Menge: 15,000 St

**1.4.100 Zulage 3-fach Verglasung zur Vorposition, BEG**
verbesserte Ausführung zum GEG gem. Vorbemerkungen. Uw-Wert von max. 0,95 W/m²K, modernes Rahmensystem  mit 3-fach ISO-Glas (Ug 0,6 W/m²K), Warme-Kante
Menge: 15,000 St

**1.4.110 Beiputz und Malerarbeiten innen**
Die innenseitige Leibung nach erfolgtem Fenstereinbau
instand setzen.
Lieferung und Einbau von Eckschutzschienen im Bereich
der demontierten Fenster incl. fachgerechtem Einputzen.
Beschädigte Stellen fachgerecht beseitigen und beiputzen.

Nach erfolgten Beiputzarbeiten die betroffenen kompletten Wandflächen an den vorgefundenen Bestand anpassen, inkl. Material, Terminierungen, allen erforderlichen Vor- und Nebenarbeiten
Menge: 85,000 lfm

**1.4.120 Typ 3b- Gekoppeltes Element Blockfenster re 165 x 237 cm**
Fensterelement gemäß Leitbeschreibung liefern und einbauen.
Typ 3b - Gekoppeltes Element Blockfenster re 165 x 237 cm

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
Bezeichnung[1] 1-teiliges Fenster
Größe  1650 mm x 2370 mm Außenmaß
  540.8 mm x 1600 mm Rahmenaußenmaß
Beschlag  Dreh-Kipp links
Griffhöhe:  800 mm

Bezeichnung[2] 2-teilige Fenstertür
Größe  1650 mm x 2370 mm Außenmaß
  1090.8 mm x 2370 mm Rahmenaußenmaß
Beschlag  Stulp Bedarfsflügel links (Feld: 1)
  Stulp Arbeitsflügel Dreh-Kipp rechts (Feld: 2)
Griffhöhe:  1185 mm
Zubehör  Wetterschenkel [außen]
Farbe :  E6/EV1 silber eloxiert
BodenschwelleBodenschwelle
Teilungsmaße vertikal1100mm
Elementverbindungssyteme
Kopplung (1)
Menge: 12,000 St

**1.4.130 Zulage 3-fach Verglasung zur Vorposition, BEG**
verbesserte Ausführung zum GEG gem. Vorbemerkungen. Uw-Wert von max. 0,95 W/m²K, modernes Rahmensystem  mit 3-fach ISO-Glas (Ug 0,6 W/m²K), Warme-Kante
Menge: 12,000 St

**1.4.140 Beiputz und Malerarbeiten innen**
Die innenseitige Leibung nach erfolgtem Fenstereinbau
instand setzen.
Lieferung und Einbau von Eckschutzschienen im Bereich
der demontierten Fenster incl. fachgerechtem Einputzen.
Beschädigte Stellen fachgerecht beseitigen und beiputzen.

Nach erfolgten Beiputzarbeiten die betroffenen kompletten Wandflächen an den vorgefundenen Bestand anpassen, inkl. Material, Terminierungen, allen erforderlichen Vor- und Nebenarbeiten
Menge: 68,000 lfm

**1.4.150 Typ 4- Gekoppeltes Element Blockfenster li 216 x 237 cm**
Fensterelement gemäß Leitbeschreibung liefern und einbauen.
Gekoppeltes Element Blockfenster re 165 x 237 cm

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
Bezeichnung[1] 2-teilige Fenstertür
Größe  2160 mm x 2370 mm Außenmaß
  1070.8 mm x 1600 mm Rahmenaußenmaß
Beschlag  Stulp Bedarfsflügel links (Feld: 1)
  Stulp Arbeitsflügel Dreh-Kipp rechts (Feld: 2)
Griffhöhe:  800 mm
Teilungsmaße vertikal540mm
Zubehör  Wetterschenkel [außen]
Farbe :  E6/EV1 silber eloxiert
BodenschwelleBodenschwelle

Bezeichnung[2] 2-teiliges Fenster
Größe  2160 mm x 2370 mm Außenmaß
  1070.8 mm x 2370 mm Rahmenaußenmaß
Beschlag  Stulp Bedarfsflügel links (Feld: 1)
  Stulp Arbeitsflügel Dreh-Kipp rechts (Feld: 2)
Griffhöhe:  1185 mm
Teilungsmaße vertikal1620mm
Elementverbindungssyteme
Kopplung (1)
Menge: 4,000 St

**1.4.160 Zulage 3-fach Verglasung zur Vorposition, BEG**
verbesserte Ausführung zum GEG gem. Vorbemerkungen. Uw-Wert von max. 0,95 W/m²K, modernes Rahmensystem  mit 3-fach ISO-Glas (Ug 0,6 W/m²K), Warme-Kante
Menge: 4,000 St

**1.4.170 Beiputz und Malerarbeiten innen**
Die innenseitige Leibung nach erfolgtem Fenstereinbau
instand setzen.
Lieferung und Einbau von Eckschutzschienen im Bereich
der demontierten Fenster incl. fachgerechtem Einputzen.
Beschädigte Stellen fachgerecht beseitigen und beiputzen.

Nach erfolgten Beiputzarbeiten die betroffenen kompletten Wandflächen an den vorgefundenen Bestand anpassen, inkl. Material, Terminierungen, allen erforderlichen Vor- und Nebenarbeiten
Menge: 25,000 lfm

**1.4.180 Typ 5r- 2-tlg. Kunststoff Element ca. 108 x 237 cm**
Fensterelement gemäß Leitbeschreibung liefern und einbauen.
Typ 5r 2-tlg. Kunststoff Element ca. 108 x 237 cm

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Größe  ca. 1080 mm x 2550 mm Außenmaß
  1080 mm x 2370 mm Rahmenaußenmaß
Beschlag  Stulp Bedarfsflügel links (Feld: 1)
  Stulp Arbeitsflügel Dreh-Kipp rechts (Feld: 2)
Griffhöhe:  1050 mm
Zubehör  2590 Wetterschenkel [außen]
Farbe :  E6/EV1 silber eloxiert
BodenschwelleBodenschwelle
Teilungsmaße vertikal540mm
Menge: 8,000 St

**1.4.190 als Zulage Aufsatzrolladenkasten**
als Zulage zur Vorposition lieferung und Montage inkl Aufsatzrollladenkasten.
PVC Panzer in weiß mit Gurtsystem
Menge: 8,000 St

**1.4.200 Zulage 3-fach Verglasung zur Vorposition, BEG**
verbesserte Ausführung zum GEG gem. Vorbemerkungen. Uw-Wert von max. 0,95 W/m²K, modernes Rahmensystem  mit 3-fach ISO-Glas (Ug 0,6 W/m²K), Warme-Kante
Menge: 8,000 St

**1.4.210 Beiputz und Malerarbeiten innen**
Die innenseitige Leibung nach erfolgtem Fenstereinbau
instand setzen.
Lieferung und Einbau von Eckschutzschienen im Bereich
der demontierten Fenster incl. fachgerechtem Einputzen.
Beschädigte Stellen fachgerecht beseitigen und beiputzen.

Nach erfolgten Beiputzarbeiten die betroffenen kompletten Wandflächen an den vorgefundenen Bestand anpassen, inkl. Material, Terminierungen, allen erforderlichen Vor- und Nebenarbeiten
Menge: 47,000 lfm

**1.4.220 Typ 6- Gekoppeltes Element Blockfenster 214 x 237 cm**
Gekoppeltes Element Blockfenster 214 x 237 cm

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
Bezeichnung[3] 2-teilige Fenstertür
Größe  2140 mm x 2370 mm Außenmaß
  1051.5 mm x 2370 mm Rahmenaußenmaß
Beschlag  Stulp Bedarfsflügel links (Feld: 1)
  Stulp Arbeitsflügel Dreh-Kipp rechts (Feld: 2)
Griffhöhe:  1050 mm
Zubehör  Wetterschenkel [außen]
Farbe :  E6/EV1 silber eloxiert
BodenschwelleBodenschwelle
Teilungsmaße vertikal1060mm

Bezeichnung[1] 1-teiliges Fenster
Größe  2140 mm x 2370 mm Außenmaß
  525.8 mm x 1600 mm Rahmenaußenmaß
Beschlag  Dreh-Kipp links
Griffhöhe:  800 mm
[2] 1-teiliges Fenster

Bezeichnung[2] 1-teiliges Fenster
Größe  2140 mm x 2370 mm Außenmaß
  525.8 mm x 1600 mm Rahmenaußenmaß
Beschlag  Dreh-Kipp rechts
Griffhöhe:  800 mm
Elementverbindungssyteme
Kopplung (1)
Kopplung (2)
Menge: 12,000 St

**1.4.230 als Zulage Aufsatzrolladenkasten**
als Zulage zur Vorposition lieferung und Montage inkl Aufsatzrollladenkasten.
PVC Panzer in weiß mit Gurtsystem
Menge: 3,000 St

**1.4.240 Zulage 3-fach Verglasung zur Vorposition, BEG**
verbesserte Ausführung zum GEG gem. Vorbemerkungen. Uw-Wert von max. 0,95 W/m²K, modernes Rahmensystem  mit 3-fach ISO-Glas (Ug 0,6 W/m²K), Warme-Kante
Menge: 4,000 St

**1.4.250 Beiputz und Malerarbeiten innen**
Die innenseitige Leibung nach erfolgtem Fenstereinbau
instand setzen.
Lieferung und Einbau von Eckschutzschienen im Bereich
der demontierten Fenster incl. fachgerechtem Einputzen.
Beschädigte Stellen fachgerecht beseitigen und beiputzen.

Nach erfolgten Beiputzarbeiten die betroffenen kompletten Wandflächen an den vorgefundenen Bestand anpassen, inkl. Material, Terminierungen, allen erforderlichen Vor- und Nebenarbeiten
Menge: 73,000 lfm

**1.4.260 Typ 7- 2-tlg. Kunststoff Element ca. 108 x 162 cm**
Fensterelement gemäß Leitbeschreibung liefern und einbauen.
Typ 7 - 2-tlg. Kunststoff Element ca. 108 x 162 cm

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Größe  ca. 1080 mm x 1800 mm Außenmaß
  1080 mm x 1620 mm Rahmenaußenmaß
Beschlag Stulp Bedarfsflügel links (Feld: 1)
  Stulp Arbeitsflügel Dreh-Kipp rechts (Feld: 2)
Griffhöhe: 810 mm
Teilungsmaße vertikal540mm
Menge: 46,000 St

**1.4.270 als Zulage Aufsatzrolladenkasten**
als Zulage zur Vorposition lieferung und Montage inkl Aufsatzrollladenkasten.
PVC Panzer in weiß mit Gurtsystem
Menge: 1,000 St

**1.4.280 Zulage 3-fach Verglasung zur Vorposition, BEG**
verbesserte Ausführung zum GEG gem. Vorbemerkungen. Uw-Wert von max. 0,95 W/m²K, modernes Rahmensystem  mit 3-fach ISO-Glas (Ug 0,6 W/m²K), Warme-Kante
Menge: 46,000 St

**1.4.290 Beiputz und Malerarbeiten innen**
Die innenseitige Leibung nach erfolgtem Fenstereinbau
instand setzen.
Lieferung und Einbau von Eckschutzschienen im Bereich
der demontierten Fenster incl. fachgerechtem Einputzen.
Beschädigte Stellen fachgerecht beseitigen und beiputzen.

Nach erfolgten Beiputzarbeiten die betroffenen kompletten Wandflächen an den vorgefundenen Bestand anpassen, inkl. Material, Terminierungen, allen erforderlichen Vor- und Nebenarbeiten
Menge: 200,000 lfm

**1.4.300 Typ 8- 3-tlg. Kunststoff Element ca. 170 x 162 cm**
Fensterelement gemäß Leitbeschreibung liefern und einbauen.
3-tlg. Kunststoff Element ca. 170 x 162 cm

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Größe  ca. 1700 mm x 1800 mm Außenmaß
  1700 mm x 1620 mm Rahmenaußenmaß
Teilungen Pfosten 82 mm
Beschlag Dreh-Kipp links (Feld: 1)
  Stulp Bedarfsflügel links (Feld: 2)
  Stulp Arbeitsflügel Dreh-Kipp rechts (Feld: 3)
Griffhöhe: 810 mm
Teilungsmaße vertikal 566,66mm, 1133,33mm
Menge: 25,000 St

**1.4.310 als Zulage Aufsatzrolladenkasten**
als Zulage zur Vorposition lieferung und Montage inkl Aufsatzrollladenkasten.
PVC Panzer in weiß mit Gurtsystem
Menge: 8,000 St

**1.4.320 Zulage 3-fach Verglasung zur Vorposition, BEG**
verbesserte Ausführung zum GEG gem. Vorbemerkungen. Uw-Wert von max. 0,95 W/m²K, modernes Rahmensystem  mit 3-fach ISO-Glas (Ug 0,6 W/m²K), Warme-Kante
Menge: 25,000 St

**1.4.330 Beiputz und Malerarbeiten innen**
Die innenseitige Leibung nach erfolgtem Fenstereinbau
instand setzen.
Lieferung und Einbau von Eckschutzschienen im Bereich
der demontierten Fenster incl. fachgerechtem Einputzen.
Beschädigte Stellen fachgerecht beseitigen und beiputzen.

Nach erfolgten Beiputzarbeiten die betroffenen kompletten Wandflächen an den vorgefundenen Bestand anpassen, inkl. Material, Terminierungen, allen erforderlichen Vor- und Nebenarbeiten
Menge: 200,000 lfm

**1.4.340 Typ 9- 4-tlg. Kunststoff Element ca. 216 x 162 cm**
Fensterelement gemäß Leitbeschreibung liefern und einbauen.
4-tlg. Kunststoff Element ca. 216 x 162 cm

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Größe  2160 mm x 1620 mm
Teilungen Pfosten 82 mm
Beschlag Stulp Arbeitsflügel Dreh-Kipp links (Feld: 1)
  Stulp Bedarfsflügel rechts (Feld: 2)
  Stulp Bedarfsflügel links (Feld: 3)
  Stulp Arbeitsflügel Dreh-Kipp rechts (Feld: 4)
Griffhöhe: 810 mm
Teilungsmaße vertikal540mm,1080mm,1620mm
Menge: 8,000 St

**1.4.350 Zulage 3-fach Verglasung zur Vorposition, BEG**
verbesserte Ausführung zum GEG gem. Vorbemerkungen. Uw-Wert von max. 0,95 W/m²K, modernes Rahmensystem  mit 3-fach ISO-Glas (Ug 0,6 W/m²K), Warme-Kante
Menge: 8,000 St

**1.4.360 Beiputz und Malerarbeiten innen**
Die innenseitige Leibung nach erfolgtem Fenstereinbau
instand setzen.
Lieferung und Einbau von Eckschutzschienen im Bereich
der demontierten Fenster incl. fachgerechtem Einputzen.
Beschädigte Stellen fachgerecht beseitigen und beiputzen.

Nach erfolgten Beiputzarbeiten die betroffenen kompletten Wandflächen an den vorgefundenen Bestand anpassen, inkl. Material, Terminierungen, allen erforderlichen Vor- und Nebenarbeiten
Menge: 44,000 lfm

**1.4.370 Typ 10- 2-tlg. Kunststoff Element ca. 110x80 cm**
2-tlg. Kunststoff Element ca. 110x80 cm

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Größe  1100 mm x 800 mm
Rahmen  8001 Blendrahmen 66 mm Rezyklat
Flügel  8092 Flügel 78 mm
Teilungen 8039 Pfosten 82 mm
Beschlag Dreh links (Feld: 1)
  Dreh rechts (Feld: 2)
Griff  Fenster (Öffnung 1)
Fensterolive vierkant weiß
Griffhöhe: 400 mm
Fenster (Öffnung 2)
Fensterolive vierkant weiß
Griffhöhe: 400 mm
Glas / Füllung2-fach Verglasung
Teilungsmaße vertikal550mm

inkl. aller notwendigen Verstärkungen
Blendrahmenverbreiterung: bis 100mm
Fensterbankanschlussprofil: 30mm
Fensterbank: Holzwerkstofffensterbank in weiß,
Ausladung bis 350mm

Montage: in Innenanschlag mit Bauschaum, Dichtband
und Innenverleistung
Dübelsystem ob/un/li/re 6,5mm
Entwässerung Entwässerung außen
Maß 1100 mm x 800 mm
Menge: 4,000 St

**1.4.380 Beiputz und Malerarbeiten innen**
Die innenseitige Leibung nach erfolgtem Fenstereinbau
instand setzen.
Lieferung und Einbau von Eckschutzschienen im Bereich
der demontierten Fenster incl. fachgerechtem Einputzen.
Beschädigte Stellen fachgerecht beseitigen und beiputzen.

Nach erfolgten Beiputzarbeiten die betroffenen kompletten Wandflächen an den vorgefundenen Bestand anpassen, inkl. Material, Terminierungen, allen erforderlichen Vor- und Nebenarbeiten
Menge: 11,000 lfm

**1.4.390 Typ 11- 2-tlg. Kunststoff Element ca. 110x162 cm**
2-tlg. Kunststoff Element ca. 110x162 cm

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Größe  1100 mm x 1620 mm
Rahmen  8001 Blendrahmen 66 mm Rezyklat
Flügel  8092 Flügel 78 mm
Teilungen 8039 Pfosten 82 mm
Beschlag Dreh links (Feld: 1)
  Dreh rechts (Feld: 2)
Griff  Fenster (Öffnung 1)
Fensterolive vierkant weiß
Griffhöhe: 810 mm
Fenster (Öffnung 2)
Fensterolive vierkant weiß
Griffhöhe: 810 mm
Glas / Füllung2-fach Verglasung
Teilungsmaße vertikal550mm

inkl. aller notwendigen Verstärkungen
Blendrahmenverbreiterung: bis 100mm
Fensterbankanschlussprofil: 30mm
Fensterbank: Holzwerkstofffensterbank in weiß,
Ausladung bis 350mm

Montage: in Innenanschlag mit Bauschaum, Dichtband
und Innenverleistung
Dübelsystem ob/un/li/re 6,5mm
Entwässerung Entwässerung außen
Maß 1100 mm x 1620 mm
Menge: 12,000 St

**1.4.400 Beiputz und Malerarbeiten innen**
Die innenseitige Leibung nach erfolgtem Fenstereinbau
instand setzen.
Lieferung und Einbau von Eckschutzschienen im Bereich
der demontierten Fenster incl. fachgerechtem Einputzen.
Beschädigte Stellen fachgerecht beseitigen und beiputzen.

Nach erfolgten Beiputzarbeiten die betroffenen kompletten Wandflächen an den vorgefundenen Bestand anpassen, inkl. Material, Terminierungen, allen erforderlichen Vor- und Nebenarbeiten
Menge: 53,000 lfm

**1.4.410 Typ 12- 2-tlg. Kunststoff Element ca. 110x50 cm**
2-tlg. Kunststoff Element ca. 110x50 cm

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Größe  1100 mm x 500 mm
Rahmen  8001 Blendrahmen 66 mm Rezyklat
Flügel  8092 Flügel 78 mm
Teilungen 8039 Pfosten 82 mm
Beschlag Dreh links (Feld: 1)
  Dreh rechts (Feld: 2)
Griff  Fenster (Öffnung 1)
Fensterolive vierkant weiß
Griffhöhe: 250 mm
Fenster (Öffnung 2)
Fensterolive vierkant weiß
Griffhöhe: 250 mm
Glas / Füllung2-fach Verglasung
Teilungsmaße vertikal550mm

inkl. aller notwendigen Verstärkungen
Blendrahmenverbreiterung: bis 100mm
Fensterbankanschlussprofil: 30mm
Fensterbank: Holzwerkstofffensterbank in weiß,
Ausladung bis 350mm

Montage: in Innenanschlag mit Bauschaum, Dichtband
und Innenverleistung
Dübelsystem ob/un/li/re 6,5mm
Entwässerung Entwässerung außen
Maß 1100 mm x 500 mm
Menge: 4,000 St

**1.4.420 Beiputz und Malerarbeiten innen**
Die innenseitige Leibung nach erfolgtem Fenstereinbau
instand setzen.
Lieferung und Einbau von Eckschutzschienen im Bereich
der demontierten Fenster incl. fachgerechtem Einputzen.
Beschädigte Stellen fachgerecht beseitigen und beiputzen.

Nach erfolgten Beiputzarbeiten die betroffenen kompletten Wandflächen an den vorgefundenen Bestand anpassen, inkl. Material, Terminierungen, allen erforderlichen Vor- und Nebenarbeiten
Menge: 9,000 lfm

**1.4.430 Typ 13- 2-tlg. Kunststoff Element ca. 112x75 cm**
2-tlg. Kunststoff Element ca. 112x75 cm

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Größe  1120 mm x 750 mm
Rahmen  8001 Blendrahmen 66 mm Rezyklat
Flügel  8092 Flügel 78 mm
Teilungen 8039 Pfosten 82 mm
Beschlag Dreh links (Feld: 1)
  Dreh rechts (Feld: 2)
Griff  Fenster (Öffnung 1)
Fensterolive vierkant weiß
Griffhöhe: 375 mm
Fenster (Öffnung 2)
Fensterolive vierkant weiß
Griffhöhe: 375 mm
Glas / Füllung2-fach Verglasung
Teilungsmaße vertikal560mm

inkl. aller notwendigen Verstärkungen
Blendrahmenverbreiterung: bis 100mm
Fensterbankanschlussprofil: 30mm
Fensterbank: Holzwerkstofffensterbank in weiß,
Ausladung bis 350mm

Montage: in Innenanschlag mit Bauschaum, Dichtband
und Innenverleistung
Dübelsystem ob/un/li/re 6,5mm
Entwässerung Entwässerung außen
Maß 1120 mm x 750 mm
Menge: 1,000 St

**1.4.440 Beiputz und Malerarbeiten innen**
Die innenseitige Leibung nach erfolgtem Fenstereinbau
instand setzen.
Lieferung und Einbau von Eckschutzschienen im Bereich
der demontierten Fenster incl. fachgerechtem Einputzen.
Beschädigte Stellen fachgerecht beseitigen und beiputzen.

Nach erfolgten Beiputzarbeiten die betroffenen kompletten Wandflächen an den vorgefundenen Bestand anpassen, inkl. Material, Terminierungen, allen erforderlichen Vor- und Nebenarbeiten
Menge: 3,000 lfm

**1.4.450 Typ 14- 2-tlg. Kunststoff Element ca. 145x162 cm**
2-tlg. Kunststoff Element ca. 145x162 cm

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Größe  1450 mm x 1620 mm
Rahmen  8001 Blendrahmen 66 mm Rezyklat
Flügel  8092 Flügel 78 mm
Teilungen 8039 Pfosten 82 mm
Beschlag Dreh links (Feld: 1)
  Dreh rechts (Feld: 2)
Griff  Fenster (Öffnung 1)
Fensterolive vierkant weiß
Griffhöhe: 810 mm
Fenster (Öffnung 2)
Fensterolive vierkant weiß
Griffhöhe: 810 mm
Glas / Füllung2-fach Verglasung
Teilungsmaße vertikal725mm

inkl. aller notwendigen Verstärkungen
Blendrahmenverbreiterung: bis 100mm
Fensterbankanschlussprofil: 30mm
Fensterbank: Holzwerkstofffensterbank in weiß,
Ausladung bis 350mm

Montage: in Innenanschlag mit Bauschaum, Dichtband
und Innenverleistung
Dübelsystem ob/un/li/re 6,5mm
Entwässerung Entwässerung außen
Maß 1450 mm x 1620 mm
Menge: 3,000 St

**1.4.460 Beiputz und Malerarbeiten innen**
Die innenseitige Leibung nach erfolgtem Fenstereinbau
instand setzen.
Lieferung und Einbau von Eckschutzschienen im Bereich
der demontierten Fenster incl. fachgerechtem Einputzen.
Beschädigte Stellen fachgerecht beseitigen und beiputzen.

Nach erfolgten Beiputzarbeiten die betroffenen kompletten Wandflächen an den vorgefundenen Bestand anpassen, inkl. Material, Terminierungen, allen erforderlichen Vor- und Nebenarbeiten
Menge: 15,000 lfm

**1.4.470 Typ 15- 2-tlg. Kunststoff Element ca. 145x50 cm**
2-tlg. Kunststoff Element ca. 145x50 cm

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Größe  1450 mm x 1620 mm
Rahmen  8001 Blendrahmen 66 mm Rezyklat
Flügel  8092 Flügel 78 mm
Teilungen 8039 Pfosten 82 mm
Beschlag Dreh links (Feld: 1)
  Dreh rechts (Feld: 2)
Griff  Fenster (Öffnung 1)
Fensterolive vierkant weiß
Griffhöhe: 250 mm
Fenster (Öffnung 2)
Fensterolive vierkant weiß
Griffhöhe: 250 mm
Glas / Füllung2-fach Verglasung
Teilungsmaße vertikal560mm

inkl. aller notwendigen Verstärkungen
Blendrahmenverbreiterung: bis 100mm
Fensterbankanschlussprofil: 30mm
Fensterbank: Holzwerkstofffensterbank in weiß,
Ausladung bis 350mm

Montage: in Innenanschlag mit Bauschaum, Dichtband
und Innenverleistung
Dübelsystem ob/un/li/re 6,5mm
Entwässerung Entwässerung außen
Maß 1450 mm x 500 mm
Menge: 1,000 St

**1.4.480 Beiputz und Malerarbeiten innen**
Die innenseitige Leibung nach erfolgtem Fenstereinbau
instand setzen.
Lieferung und Einbau von Eckschutzschienen im Bereich
der demontierten Fenster incl. fachgerechtem Einputzen.
Beschädigte Stellen fachgerecht beseitigen und beiputzen.

Nach erfolgten Beiputzarbeiten die betroffenen kompletten Wandflächen an den vorgefundenen Bestand anpassen, inkl. Material, Terminierungen, allen erforderlichen Vor- und Nebenarbeiten
Menge: 3,000 lfm

**1.4.490 Absturzstangen, Edelstahl**
Absturzstangen, Edelstahl
Lieferung und fachgerechte Montage von Absturzstangen aus
Edelstahl  Rundrohr, mit zugelassenen
Befestigungslaschen direkt am Fensterrahmen befestigt,
inkl. aller erforderlichen Nebenarbeiten. Nach Erfodernis der Absturzhöhen

Material: Edelstahl
Durchmesser: gem. konstruktivem und statischem Erfordernis
Menge: 50,000 m

#### Abschnitt 1.5 Beiputz/Fensterbank

**1.5.10 Beiputz Fensterbank**
Beiputz Fensterbank
Aufputzen der innenseitigen Fensterbankleibung nach den Demontagearbeiten für die spätere Aufnahme der Fensterbänke.
Menge: 280,000 lfm

**1.5.20 Mehrleistung durch Demontage von Kastendoppelfenster**
*** Bedarfsposition ohne GB
Zusätzliche Putzarbeiten bedingt durch die Demontage von Kastendoppelfenstern

Putzarbeiten ca. 120mm Breit li+re+oben (je nach örtlicher Situation) sowie das Aufmauern unter der Fensterbank 120mm Breit mit Styrodur ca 100mm hoch inkl. Verputzen (je nach örtlicher Situation)
Menge: 243,000 St

#### Abschnitt 1.6 zusätzliches Rahmenverbreiterungsprofil

**1.6.10 zusätzliches Rahmenverbreiterungsprofil bis 3 cm**
*** Bedarfsposition ohne GB
Menge: 1,000 lfm

**1.6.20 zusätzliches Rahmenverbreiterungsprofil 3 bis 5 cm**
*** Bedarfsposition ohne GB
Menge: 1,000 lfm

#### Abschnitt 1.7 Lohnarbeiten und sonstige

**1.7.10 Stundenlohn Facharbeiter**
*** Bedarfsposition ohne GB
Ausführung von Lohnarbeiten zum besonderen Nachweis, nur auf Anordnung
der örtlichen Bauleitung,
für einen Facharbeiter
Menge: 10,000 Std

**1.7.20 Stundenlohn Helfer**
*** Bedarfsposition ohne GB
wie vor, jedoch
für einen Bauhelfer
Menge: 10,000 Std

**1.7.30 Dokumentation**
Dokumentation
Zusammenstellung und Übergabe der Dokumentationsunterlagen
für alle in diesem Leistungsverzeichnis enthaltenen
Leistungen bestehend aus:

- Fertigstellungsanzeige / Abnahmebegehren (auch bei
Beantragung der Abnahme von Mängeln)
- Abnahmeprotokoll (Auch Abnahme der Maler Beiputzarbeiten durch den Mieter bestätigt durch dessen unterschrift)
- Fachbauleitererklärung / Errichtererklärung
- Ansprechpartner mit Telefonnummer für Service und Wartung etc.
- Prüfzeugnissen
- Übereinstimmungserklärungen, bei Bedarf nach Vorgabe des
Brandschutzprüfers zu formulieren
- Pflege- und Wartungsanleitungen
- technischen Beschrieben Herstellerdokumentationen, technischen
Detailblättern, Stück- und Lieferantenlisten
- Baustellenmaterialliste, in der das verwendete Material einschl.
Farbnummern aufzulisten ist

Die einzelnen Anstriche siehe oben sind geordnet mit Registerblättern
in einem Ordner abzugeben.
Auf der ersten Seite muss sich ein Inhaltsverzeichnis befinden.
Die Unterlagen sind einseitig bedruckt einzureichen.
Übergabe mit Anschreiben an den AG 3fach, in stabilen Ordnern, beschriftet sowie auf Datenträger vor der Abnahme bzw. Schlussrechnung (Voraussetzung für Regulierung der Schlussrechnung).
Menge: 1,000 psh

**1.7.40 Koordination Mietertermine**
Koordination Mietertermine
Nach Übergabe der Mieterliste durch den AG, Koordination mit den Mietern über die durchzuführenden
Baumaßnahmen.
Menge: 1,000 psh
